# Impermeabilização líquida de remate superior de parapeito e fachada

- Propriedade do ficheiro: CYPE INGENIEROS, S.A.
- Formato: FIEBDC-3/2002
- Moeda: EUR
- Custos indirectos: 3.00 %
- IVA: 23.00 %

## N Isolamentos e impermeabilizações

### NL Impermeabilizações líquidas

#### NLF Fachadas

**NLF010** m² Impermeabilização líquida de remate superior de parapeito e fachada.
Impermeabilização líquida de remate superior de parapeito e fachada, com duas demãos de revestimento contínuo elástico impermeabilizante, Revetón Cubiertas "REVETÓN", Revetón Cubiertas "REVETÓN", acabamento mate, cor branco, 1 l/m² e de 1,2 mm de espessura mínima, com prévia aplicação de uma demão de primário de dois componentes, à base de resina epóxi em dispersão aquosa "REVETÓN", incolor, acabamento acetinado.
Critérios considerados na determinação do preço da unidade de obra: O preço não inclui o elemento de protecção.
Inclui: Limpeza e preparação da superfície. Aplicação de primário. Aplicação do impermeabilizante.
Critério de medição de projecto: Superfície medida segundo documentação gráfica de Projecto.
Critério de medição de obra: Medir-se-á a superfície realmente executada segundo especificações de Projecto.

| Código | Un | Descrição | Rendimento | Preço | Importância |
|---|---|---|---|---|---|
| mt15rer010b | l | Primário de dois componentes, à base de resina epóxi em dispersão aquosa "REVETÓN", incolor, acabamento acetinado, para aplicar com trincha, rolo ou pistola. (material) | 0.200 | 36.05 | 7.21 |
| mt15rer100a | l | Revestimento contínuo elástico impermeabilizante, Revetón Cubiertas "REVETÓN", à base de copolímeros acrílicos em dispersão aquosa, dióxido de titânio e pigmentos extendedores seleccionados, acabamento mate, cor branco, com resistência aos raios UV e aos álcalis, para aplicar com trincha, rolo ou pistola. (material) | 1.000 | 8.76 | 8.76 |
| mo032 | h | Oficial de 1ª aplicador de produtos impermeabilizantes. (mão de obra) | 0.130 | 20.78 | 2.70 |
| mo070 | h | Ajudante de aplicador de produtos impermeabilizantes. (mão de obra) | 0.130 | 20.28 | 2.64 |
| % | % | Custos directos complementares | 2 % | 21.31 | 0.43 |
|  |  | Custos directos |  |  | 21.74 |
