# Revestimento com argamassa acrílica

- Propriedade do ficheiro: CYPE INGENIEROS, S.A.
- Formato: FIEBDC-3/2002
- Moeda: EUR
- Custos indirectos: 3.00 %
- IVA: 23.00 %

## R Revestimentos

### RG Argamassas e revestimentos acrílicos

#### RGS Revestimentos sintético-minerais

**RGS010** m² Revestimento com argamassa acrílica.
Formação em fachadas de camada de acabamento para revestimentos contínuos, com argamassa acrílica, Revetón 1000 "REVETÓN", de cor branca, acabamento riscado, com um rendimento de 2,75 kg/m², composta por copolímeros acrílicos em dispersão aquosa, cargas de granulometria controlada, dióxido de titânio e pigmentos extendedores seleccionados, com um rendimento de 2,75 kg/m². Aplicado com palustra metálica ou de madeira sobre uma camada base de argamassa industrial (não incluída neste preço). Inclusive preparação da superfície suporte, formação de juntas, cantos, arestas, remates nos encontros com paramentos, revestimentos ou outros elementos assentes na sua superfície e protecção da caixilharia com fita adesiva de pintor.
Inclui: Preparação do paramento suporte já revestido. Execução do acabamento superficial.
Critério de medição de projecto: Superfície medida segundo documentação gráfica de Projecto, descontando as aberturas de superfície maior de 3 m², adicionando em alternativa a superfície da parte interior da abertura, correspondente ao desenvolvimento de ombreiras e padieiras. Não foi incrementada a medição por perdas, uma vez que na composição se considerou 5% a mais.
Critério de medição de obra: Medir-se-á a superfície realmente executada segundo especificações de Projecto, descontando as aberturas de superfície maior de 3 m², adicionando em alternativa a superfície da parte interior da abertura, correspondente ao desenvolvimento de ombreiras e padieiras.

| Código | Un | Descrição | Rendimento | Preço | Importância |
|---|---|---|---|---|---|
| mt28mar020ab | kg | Revestimento decorativo acrílico, Revetón 1000 "REVETÓN", de cor branca, acabamento riscado, composto por copolímeros acrílicos em dispersão aquosa, cargas de granulometria controlada, dióxido de titânio e pigmentos extendedores seleccionados, anti-caruncho e anti-verdete, impermeável à água da chuva, permeável ao vapor de água e com resistência aos raios UV e aos álcalis, para aplicar com palustra metálica ou de madeira. (material) | 2.750 | 4.32 | 11.88 |
| mt27wav020a | m | Fita adesiva de pintor, de 25 mm de largura. (material) | 1.750 | 0.10 | 0.18 |
| op00tal020 |  | Berbequim com misturador. | 1.000 | 0.00 | 0.00 |
| mo039 | h | Oficial de 1ª rebocador. (mão de obra) | 0.240 | 20.78 | 4.99 |
| mo111 | h | Operário especializado rebocador. (mão de obra) | 0.240 | 20.49 | 4.92 |
| % | % | Custos directos complementares | 2 % | 21.97 | 0.44 |
|  |  | Custos directos |  |  | 22.41 |
