# Pintura com tinta anti-carbonatação

- Propriedade do ficheiro: CYPE INGENIEROS, S.A.
- Formato: FIEBDC-3/2002
- Moeda: EUR
- Custos indirectos: 3.00 %
- IVA: 23.00 %

## R Revestimentos

### RL Tratamentos superficiais de protecção

#### RLB Anti-carbonatação

**RLB010** m² Pintura com tinta anti-carbonatação.
Aplicação manual de duas demãos de tinta anti-carbonatação opaca "REVETÓN", à base de resinas de copolímeros acrílicos, uretanos, dióxido de titânio e pigmentos extendedores seleccionados, cor branca, acabamento mate, textura lisa, (rendimento: 0,113 l/m² cada demão), para a protecção do betão ou argamassa contra a carbonatação e ambientes agressivos.
Inclui: Limpeza da superfície suporte. Aplicação de uma demão de primário e uma demão de acabamento.
Critério de medição de projecto: Superfície medida segundo documentação gráfica de Projecto.
Critério de medição de obra: Medir-se-á a superfície realmente executada segundo especificações de Projecto.

| Código | Un | Descrição | Rendimento | Preço | Importância |
|---|---|---|---|---|---|
| mt27tsr010b | l | Tinta anti-carbonatação opaca "REVETÓN", à base de resinas de copolímeros acrílicos, uretanos, dióxido de titânio e pigmentos extendedores seleccionados, cor branca, acabamento mate, textura lisa, impermeável à água da chuva, permeável ao vapor de água, auto-limpável, anti-caruncho e anti-verdete e resistente aos raios UV e aos álcalis; para aplicar com trincha, rolo ou pistola. (material) | 0.226 | 8.80 | 1.99 |
| mo038 | h | Oficial de 1ª pintor. (mão de obra) | 0.150 | 20.78 | 3.12 |
| mo076 | h | Ajudante de pintor. (mão de obra) | 0.150 | 20.28 | 3.04 |
| % | % | Custos directos complementares | 2 % | 8.15 | 0.16 |
|  |  | Custos directos |  |  | 8.31 |
