# Pintura com tinta epóxi sobre pavimento de garagem

- Propriedade do ficheiro: CYPE INGENIEROS, S.A.
- Formato: FIEBDC-3/2002
- Moeda: EUR
- Custos indirectos: 3.00 %
- IVA: 23.00 %

## R Revestimentos

### RO Pinturas específicas

#### ROO Garagens

**ROO010** m² Pintura com tinta epóxi sobre pavimento de garagem.
Aplicação manual de duas demãos de esmalte de dois componentes à base de resina epóxi Esmalte Epoxi al Agua "REVETÓN", cor branca, acabamento semi-brilhante, textura lisa, a primeira demão diluída com 10% de água e a seguinte não diluída, (rendimento: 0,1 l/m² cada demão); aplicação prévia de uma demão de primário de dois componentes, à base de resina epóxi em dispersão aquosa "REVETÓN", incolor, acabamento acetinado, sobre pavimento de garagem de betão.
Inclui: Limpeza geral da superfície suporte. Preparação da mistura. Aplicação de uma demão de primário. Aplicação de uma demão de primário e uma demão de acabamento.
Critério de medição de projecto: Superfície medida segundo documentação gráfica de Projecto, com o mesmo critério que o suporte base.
Critério de medição de obra: Medir-se-á a superfície realmente executada segundo especificações de Projecto, com o mesmo critério que o suporte base.

| Código | Un | Descrição | Rendimento | Preço | Importância |
|---|---|---|---|---|---|
| mt15rer010b | l | Primário de dois componentes, à base de resina epóxi em dispersão aquosa "REVETÓN", incolor, acabamento acetinado, para aplicar com trincha, rolo ou pistola. (material) | 0.155 | 36.05 | 5.59 |
| mt27eer020a | l | Esmalte de dois componentes Esmalte Epoxi al Agua "REVETÓN", cor branco, acabamento semi-brilhante, textura lisa, à base de resina epóxi em dispersão aquosa, pigmentos orgânicos e pigmentos minerais, sem dissolventes, com resistência ao deslizamento maior que 45 segundo ENV 12633, de alta resistência à abrasão, com muito baixo conteúdo de compostos orgânicos voláteis (COV) e apto para estar em contacto com agua potável. (material) | 0.200 | 11.27 | 2.25 |
| op00tal020 |  | Berbequim com misturador. | 1.000 | 0.00 | 0.00 |
| mo038 | h | Oficial de 1ª pintor. (mão de obra) | 0.120 | 20.78 | 2.49 |
| mo076 | h | Ajudante de pintor. (mão de obra) | 0.120 | 20.28 | 2.43 |
| % | % | Custos directos complementares | 2 % | 12.76 | 0.26 |
|  |  | Custos directos |  |  | 13.02 |
