# Impermeabilização líquida de remate superior de parapeito e fachada

- Propriedade do ficheiro: CYPE Ingenieros S.A.
- Formato: FIEBDC-3/2016
- Programa: Gerador de preços para construção civil. CYPE Ingenieros, S.A.
- Data: 02/12/2022
- Moeda: EUR
- Custos indirectos: 3 %
- IVA: 23 %

## N Isolamentos e impermeabilizações

### NL Impermeabilizações líquidas

#### NLF Fachadas

**NLF010** m² Impermeabilização líquida de remate superior de parapeito e fachada.
Impermeabilização líquida de remate superior de parapeito e fachada, com duas demãos de revestimento contínuo elástico impermeabilizante, Revetón Cubiertas "REVETÓN", Revetón Cubiertas "REVETÓN", acabamento mate, cor branco, 1 l/m² e de 1,2 mm de espessura mínima, com prévia aplicação de uma demão de primário de dois componentes, à base de resina epóxi em dispersão aquosa "REVETÓN", incolor, acabamento acetinado.
Critérios considerados na determinação do preço da unidade de obra: O preço não inclui o elemento de protecção.
Inclui: Limpeza e preparação da superfície. Aplicação de primário. Aplicação do impermeabilizante.
Critério de medição de projecto: Superfície medida segundo documentação gráfica de Projecto.
Critério de medição de obra: Medir-se-á a superfície realmente executada segundo especificações de Projecto.

| Código | Un | Descrição | Rendimento | Preço | Importância |
|---|---|---|---|---|---|
| mt15rer010b | l | Primário de dois componentes, à base de resina epóxi em dispersão aquosa "REVETÓN", incolor, acabamento acetinado, para aplicar com trincha, rolo ou pistola. (material) | 0.2 | 36.05 | 7.210 |
| mt15rer100a | l | Revestimento contínuo elástico impermeabilizante, Revetón Cubiertas "REVETÓN", à base de copolímeros acrílicos em dispersão aquosa, dióxido de titânio e pigmentos extendedores seleccionados, acabamento mate, cor branco, com resistência aos raios UV e aos álcalis, para aplicar com trincha, rolo ou pistola. (material) | 1 | 8.76 | 8.760 |
| mo032 | h | Oficial de 1ª aplicador de produtos impermeabilizantes. (mão de obra) | 0.13 | 20.78 | 2.701 |
| mo070 | h | Ajudante de aplicador de produtos impermeabilizantes. (mão de obra) | 0.13 | 20.28 | 2.636 |
| % | % | Custos directos complementares | 2 % | 21.307 | 0.426 |
|  |  | Custos directos |  |  | 21.733 |

Resíduos:
- colocação: mt15rer010b; factor de resíduo 0.03
- colocação: mt15rer100a; factor de resíduo 0.042582

## Recursos

**mt15rer010b** l Primário de dois componentes
Dados técnicos: Custo energético 95.746 MJ; Emissão de CO2 3.641 kg; Código LER 17 09 04; Massa do elemento 1.1 kg; Volume 0.000733 m3
Resíduos:
- embalagem: re150104 Embalagens de metal. (componente de resíduo); rendimento 0.064 kg; Código LER 15 01 04; Massa do elemento 1 kg; Volume 0.001667 m3

**mt15rer100a** l Revestimento contínuo elástico impermeabilizante
Dados técnicos: Custo energético 96.841 MJ; Emissão de CO2 3.686 kg; Código LER 17 09 04; Massa do elemento 1.28 kg; Volume 0.000853 m3
Resíduos:
- embalagem: re150104 Embalagens de metal; rendimento 0.055 kg
