# Pintura com tinta de resina de silicone sobre paramento exterior

- Propriedade do ficheiro: CYPE Ingenieros S.A.
- Formato: FIEBDC-3/2016
- Programa: Gerador de preços para construção civil. CYPE Ingenieros, S.A.
- Data: 02/12/2022
- Moeda: EUR
- Custos indirectos: 3 %
- IVA: 23 %

## R Revestimentos

### RF Pinturas em paramentos exteriores

#### RFR Tintas de resinas de silicone

**RFR010** m² Pintura com tinta de resina de silicone sobre paramento exterior.
Aplicação manual de duas demãos de tinta de resina de silicone Revetón Silicone "REVETÓN", cor branca, acabamento mate, textura lisa, sem diluir, (rendimento: 0,1 l/m² cada demão); sobre paramento exterior de argamassa de cimento.
Critérios considerados na determinação do preço da unidade de obra: O preço inclui a protecção dos elementos da envolvente que possam ser afectados durante os trabalhos e a resolução de pontos singulares.
Inclui: Preparação, limpeza e lixagem prévia do suporte. Preparação da mistura. Aplicação de uma demão de primário e uma demão de acabamento.
Critério de medição de projecto: Superfície medida segundo documentação gráfica de Projecto, com o mesmo critério que o suporte base.
Critério de medição de obra: Medir-se-á a superfície realmente executada segundo especificações de Projecto, com o mesmo critério que o suporte base.

| Código | Un | Descrição | Rendimento | Preço | Importância |
|---|---|---|---|---|---|
| mt27pir300c | l | Tinta para exterior, Revetón Silicone "REVETÓN", à base de resinas acrílicas em emulsão aquosa, siloxanos, dióxido de titânio e pigmentos extendedores seleccionados, cor branca, acabamento mate, textura lisa, impermeável à água da chuva, permeável ao vapor de água, auto-limpável, anti-caruncho e anti-verdete e resistente aos raios UV e aos álcalis; para aplicar com trincha, rolo ou pistola. (material) | 0.2 | 7.7 | 1.540 |
| mo038 | h | Oficial de 1ª pintor. (mão de obra) | 0.105 | 20.78 | 2.182 |
| mo076 | h | Ajudante de pintor. (mão de obra) | 0.105 | 20.28 | 2.129 |
| % | % | Custos directos complementares | 2 % | 5.851 | 0.117 |
|  |  | Custos directos |  |  | 5.968 |

Resíduos:
- colocação: mt27pir300c; factor de resíduo 0.055

## Recursos

**mt27pir300c** l Tinta para exterior
Dados técnicos: Custo energético 42.923 MJ; Emissão de CO2 2.121 kg; Código LER 08 01 11; Massa do elemento 1.5 kg; Volume 0.001667 m3
Resíduos:
- embalagem: re170203 Plástico. (componente de resíduo); rendimento 0.023 kg; Código LER 17 02 03; Massa do elemento 1 kg; Volume 0.001667 m3
