# Pintura com tinta anti-carbonatação

- Propriedade do ficheiro: CYPE Ingenieros S.A.
- Formato: FIEBDC-3/2016
- Programa: Gerador de preços para construção civil. CYPE Ingenieros, S.A.
- Data: 02/12/2022
- Moeda: EUR
- Custos indirectos: 3 %
- IVA: 23 %

## R Revestimentos

### RL Tratamentos superficiais de protecção

#### RLB Anti-carbonatação

**RLB010** m² Pintura com tinta anti-carbonatação.
Aplicação manual de duas demãos de tinta anti-carbonatação opaca "REVETÓN", à base de resinas de copolímeros acrílicos, uretanos, dióxido de titânio e pigmentos extendedores seleccionados, cor branca, acabamento mate, textura lisa, (rendimento: 0,113 l/m² cada demão), para a protecção do betão ou argamassa contra a carbonatação e ambientes agressivos.
Inclui: Limpeza da superfície suporte. Aplicação de uma demão de primário e uma demão de acabamento.
Critério de medição de projecto: Superfície medida segundo documentação gráfica de Projecto.
Critério de medição de obra: Medir-se-á a superfície realmente executada segundo especificações de Projecto.

| Código | Un | Descrição | Rendimento | Preço | Importância |
|---|---|---|---|---|---|
| mt27tsr010b | l | Tinta anti-carbonatação opaca "REVETÓN", à base de resinas de copolímeros acrílicos, uretanos, dióxido de titânio e pigmentos extendedores seleccionados, cor branca, acabamento mate, textura lisa, impermeável à água da chuva, permeável ao vapor de água, auto-limpável, anti-caruncho e anti-verdete e resistente aos raios UV e aos álcalis; para aplicar com trincha, rolo ou pistola. (material) | 0.226 | 8.8 | 1.989 |
| mo038 | h | Oficial de 1ª pintor. (mão de obra) | 0.15 | 20.78 | 3.117 |
| mo076 | h | Ajudante de pintor. (mão de obra) | 0.15 | 20.28 | 3.042 |
| % | % | Custos directos complementares | 2 % | 8.148 | 0.163 |
|  |  | Custos directos |  |  | 8.311 |

Resíduos:
- colocação: mt27tsr010b; factor de resíduo 0.055

## Recursos

**mt27tsr010b** l Tinta anti-carbonatação opaca "REVETÓN"
Dados técnicos: Custo energético 40.210 MJ; Emissão de CO2 1.987 kg; Código LER 08 01 11; Massa do elemento 1.4 kg; Volume 0.001556 m3
Resíduos:
- embalagem: re170203 Plástico. (componente de resíduo); rendimento 0.023 kg; Código LER 17 02 03; Massa do elemento 1 kg; Volume 0.001667 m3
