# Esmalte sobre caixilharia de aço

- Propriedade do ficheiro: CYPE Ingenieros S.A.
- Formato: FIEBDC-3/2016
- Programa: Gerador de preços para construção civil. CYPE Ingenieros, S.A.
- Data: 02/12/2022
- Moeda: EUR
- Custos indirectos: 3 %
- IVA: 23 %

## R Revestimentos

### RN Pinturas em metais

#### RNE Esmaltes

**RNE030** m² Esmalte sobre caixilharia de aço.
Aplicação manual de duas demãos de esmalte sintético de secagem rápida, à base de resinas alquídicas, Esmalte Sintético Secado Rápido Brillante "REVETÓN", cor branca, acabamento brilhante, (rendimento: 0,077 l/m² cada demão); aplicação prévia de uma demão de primário sintético antioxidante de secagem rápida, à base de resinas alquídicas, Imprimación Secado Rápido "REVETÓN", cor cinzento, acabamento mate (rendimento: 0,125 l/m²), sobre porta interior, cega, de aço.
Inclui: Preparação e limpeza da superfície suporte. Aplicação de uma demão de primário. Aplicação de duas demãos de acabamento.
Critério de medição de projecto: Superfície medida segundo documentação gráfica de Projecto, sem descontar aberturas, por ambas as faces, incluindo as guarnições.
Critério de medição de obra: Medir-se-á a superfície realmente executada segundo especificações de Projecto, por ambas as faces, incluindo as guarnições.

| Código | Un | Descrição | Rendimento | Preço | Importância |
|---|---|---|---|---|---|
| mt27pmr010g | l | Primário sintético antioxidante de secagem rápida, Imprimación Secado Rápido "REVETÓN", cor cinzento, acabamento mate, à base de resinas alquídicas, pigmentos orgânicos, pigmentos inorgânicos, pigmentos antioxidantes e dissolvente formado à base de uma mistura de hidrocarbonetos, para aplicar com trincha, rolo ou pistola sobre superfícies metálicas. (material) | 0.125 | 3.21 | 0.401 |
| mt27eer030m | l | Esmalte sintético de secagem rápida, para interior, Esmalte Sintético Secado Rápido Brillante "REVETÓN", cor branca, acabamento brilhante, à base de resinas alquídicas, pigmentos orgânicos, pigmentos inorgânicos, pigmentos antioxidantes e dissolvente formado à base de uma mistura de hidrocarbonetos, para aplicar com trincha, rolo ou pistola sobre superfícies metálicas. (material) | 0.154 | 13.69 | 2.108 |
| mo038 | h | Oficial de 1ª pintor. (mão de obra) | 0.587 | 20.78 | 12.198 |
| mo076 | h | Ajudante de pintor. (mão de obra) | 0.117 | 20.28 | 2.373 |
| % | % | Custos directos complementares | 2 % | 17.080 | 0.342 |
|  |  | Custos directos |  |  | 17.422 |

Resíduos:
- colocação: mt27pmr010g; factor de resíduo 0.06
- colocação: mt27eer030m; factor de resíduo 0.0275

## Recursos

**mt27pmr010g** l Primário sintético antioxidante de secagem rápida
Dados técnicos: Custo energético 125.794 MJ; Emissão de CO2 4.777 kg; Código LER 17 09 04; Massa do elemento 1.45 kg; Volume 0.000967 m3
Resíduos:
- embalagem: re150104 Embalagens de metal. (componente de resíduo); rendimento 0.042 kg; Código LER 15 01 04; Massa do elemento 1 kg; Volume 0.001667 m3

**mt27eer030m** l Esmalte sintético de secagem rápida
Dados técnicos: Custo energético 48.673 MJ; Emissão de CO2 2.569 kg; Código LER 08 01 11; Massa do elemento 1.09 kg; Volume 0.001211 m3
Resíduos:
- embalagem: re150104 Embalagens de metal; rendimento 0.057 kg
