# Esmalte sobre tubagem de aço preto

- Propriedade do ficheiro: CYPE Ingenieros S.A.
- Formato: FIEBDC-3/2016
- Programa: Gerador de preços para construção civil. CYPE Ingenieros, S.A.
- Data: 02/12/2022
- Moeda: EUR
- Custos indirectos: 3 %
- IVA: 23 %

## R Revestimentos

### RN Pinturas em metais

#### RNS Tintas especiais

**RNS040** m Esmalte sobre tubagem de aço preto.
Aplicação manual de duas demãos de esmalte sintético à base de resinas alquídicas, Esmalte Sintético Brillante "REVETÓN", cor verde RAL 6032, acabamento brilhante; aplicação prévia de uma demão de primário sintético antioxidante, à base de resinas alquídicas, Imprimación Sintética Antioxidante "REVETÓN", cor cinzento, acabamento mate, sobre tubagem interior de aço preto de 1" de diâmetro nominal interior.
Inclui: Preparação e limpeza da superfície suporte. Aplicação de uma demão de primário. Aplicação de duas demãos de acabamento.
Critério de medição de projecto: Comprimento medido segundo documentação gráfica de Projecto.
Critério de medição de obra: Medir-se-á o comprimento realmente executado segundo especificações de Projecto.

| Código | Un | Descrição | Rendimento | Preço | Importância |
|---|---|---|---|---|---|
| mt27pmr060i | l | Primário sintético antioxidante de secagem rápida, Imprimación Sintética Antioxidante "REVETÓN", cor cinzento, acabamento mate, à base de resinas alquídicas, pigmentos orgânicos, pigmentos inorgânicos, pigmentos antioxidantes e dissolvente formado à base de uma mistura de hidrocarbonetos, de alta resistência à corrosão, para aplicar com trincha, rolo ou pistola sobre superfícies metálicas. (material) | 0.009 | 9.61 | 0.086 |
| mt27eer040eb | l | Esmalte sintético, para interior, Esmalte Sintético Brillante "REVETÓN", cor verde RAL 6032, acabamento brilhante, à base de resinas alquídicas, pigmentos orgânicos, pigmentos inorgânicos, pigmentos antioxidantes e dissolvente formado à base de uma mistura de hidrocarbonetos alifáticos, de alta resistência à corrosão, para aplicar com trincha, rolo ou pistola sobre superfícies metálicas. (material) | 0.013 | 16.13 | 0.210 |
| mo038 | h | Oficial de 1ª pintor. (mão de obra) | 0.059 | 20.78 | 1.226 |
| mo076 | h | Ajudante de pintor. (mão de obra) | 0.032 | 20.28 | 0.649 |
| % | % | Custos directos complementares | 2 % | 2.171 | 0.043 |
|  |  | Custos directos |  |  | 2.214 |

Resíduos:
- colocação: mt27pmr060i; factor de resíduo 0.0379266
- colocação: mt27eer040eb; factor de resíduo 0.0275

## Recursos

**mt27pmr060i** l Primário sintético antioxidante de secagem rápida
Dados técnicos: Custo energético 120.765 MJ; Emissão de CO2 4.589 kg; Código LER 17 09 04; Massa do elemento 1.39 kg; Volume 0.000927 m3
Resíduos:
- embalagem: re150104 Embalagens de metal. (componente de resíduo); rendimento 0.058 kg; Código LER 15 01 04; Massa do elemento 1 kg; Volume 0.001667 m3

**mt27eer040eb** l Esmalte sintético
Dados técnicos: Custo energético 46.907 MJ; Emissão de CO2 2.476 kg; Código LER 08 01 11; Massa do elemento 1.05 kg; Volume 0.001167 m3
Resíduos:
- embalagem: re150104 Embalagens de metal; rendimento 0.057 kg
