# Barreira protectora reversível anti-graffiti para fachadas

- Propriedade do ficheiro: CYPE INGENIEROS, S.A.
- Formato: FIEBDC-3/2002
- Moeda: EUR
- Custos indirectos: 3.00 %
- IVA: 23.00 %

## R Revestimentos

### RL Tratamentos superficiais de protecção

#### RLA Anti-graffiti

**RLA010** m² Barreira protectora reversível anti-graffiti para fachadas.
Formação de barreira protectora reversível anti-graffiti em paramentos exteriores de pedra natural, através da aplicação de impregnação incolor anti-graffiti Imlar CPC "REVETÓN", à base de resinas acrílicas puras emulsionadas em água, acabamento mate, aplicada com trincha, rolo ou pistola de baixa pressão, numa demão (consumo médio: 100 g/m²) que mantêm o aspecto normal da superfície suporte. Inclusive limpeza da superfície suporte.
Inclui: Limpeza da superfície suporte. Aplicação da demão de anti-graffiti.
Critério de medição de projecto: Superfície medida segundo documentação gráfica de Projecto, com o mesmo critério que o suporte base.
Critério de medição de obra: Medir-se-á a superfície realmente executada segundo especificações de Projecto, com o mesmo critério que o suporte base.

| Código | Un | Descrição | Rendimento | Preço | Importância |
|---|---|---|---|---|---|
| mt27tsr030d | l | Impregnação incolor anti-graffiti Imlar CPC "REVETÓN", à base de resinas acrílicas puras emulsionadas em água, acabamento mate, impermeável à água da chuva e ao dióxido de carbono, permeável ao vapor de água, anti-caruncho e anti-verdete, resistente aos raios UV e aos álcalis, para aplicar com trincha, rolo ou pistola sobre suportes interiores ou exteriores de cimento, betão, pedra natural, tijolos cerâmicos, fibrocimento ou tintas aderidas. (material) | 0.100 | 79.11 | 7.91 |
| mo038 | h | Oficial de 1ª pintor. (mão de obra) | 0.165 | 20.78 | 3.43 |
| % | % | Custos directos complementares | 2 % | 11.34 | 0.23 |
|  |  | Custos directos |  |  | 11.57 |
