# Hidrófugo transparente para fachadas

- Propriedade do ficheiro: CYPE INGENIEROS, S.A.
- Formato: FIEBDC-3/2002
- Moeda: EUR
- Custos indirectos: 3.00 %
- IVA: 23.00 %

## R Revestimentos

### RL Tratamentos superficiais de protecção

#### RLH Hidrófugos

**RLH010** m² Hidrófugo transparente para fachadas.
Aplicação de tratamento superficial de protecção hidrófuga para fachadas de pedra natural, através de impregnação transpirável e hidrófuga Cotefilm Hydrol "REVETÓN", à base de resinas acrílicas e siloxanos em emulsão aquosa, acabamento acetinado, aplicada em duas demãos (rendimento: 0,6 l/m²). Inclusive limpeza da superfície suporte.
Inclui: Limpeza geral do paramento suporte. Aplicação do hidrofugante.
Critério de medição de projecto: Superfície medida segundo documentação gráfica de Projecto, com o mesmo critério que o suporte base.
Critério de medição de obra: Medir-se-á a superfície realmente executada segundo especificações de Projecto, com o mesmo critério que o suporte base.

| Código | Un | Descrição | Rendimento | Preço | Importância |
|---|---|---|---|---|---|
| mt27tsr020d | l | Impregnação transpirável e hidrófuga Cotefilm Hydrol "REVETÓN", à base de resinas acrílicas e siloxanos em emulsão aquosa, acabamento acetinado, impermeável à água da chuva, permeável ao vapor de água, anti-caruncho e anti-verdete, auto-limpável, repelente da água e da sujidade, resistente aos raios UV e aos álcalis, para aplicar com trincha, rolo ou pistola sobre suportes exteriores de betão, argamassa, tijolo ou pedra natural. (material) | 0.600 | 19.36 | 11.62 |
| mo038 | h | Oficial de 1ª pintor. (mão de obra) | 0.197 | 20.78 | 4.09 |
| % | % | Custos directos complementares | 2 % | 15.71 | 0.31 |
|  |  | Custos directos |  |  | 16.02 |
