# Tinta plástica com textura lisa

- Propriedade do ficheiro: CYPE INGENIEROS, S.A.
- Formato: FIEBDC-3/2002
- Moeda: EUR
- Custos indirectos: 3.00 %
- IVA: 23.00 %

## R Revestimentos

### RN Pinturas em metais

#### RNP Tintas plásticas

**RNP010** m² Tinta plástica com textura lisa, cor branca, acabamento mate, sobre suporte pré-lacado e/ou pintado com toda a superfície em bom estado, de metal, lavado a alta pressão com água e detergente alcalino OH "REVETÓN", enxaguado e secado, aplicação de duas demãos de acabamento com tinta plástica Fercoat "REVETÓN" (rendimento: 0,25 l/m² cada demão).
Formação de camada de tinta plástica com textura lisa, cor branca, acabamento mate, sobre suporte de metal, através da aplicação de duas demãos de acabamento com tinta plástica Fercoat "REVETÓN", à base de copolímeros acrílicos em dispersão aquosa, dióxido de titânio, pigmentos extendedores seleccionados e pigmentos anticorrosivos, isenta de chumbo e de cromatos, com uma espessura mínima da película seca de 240 microns por demão (rendimento: 0,25 l/m² cada demão). Incluindo p/p de preparação do suporte através de lavado a alta pressão com água e detergente alcalino OH "REVETÓN", enxaguado e secado.
Inclui: Preparação e limpeza do suporte. Aplicação das demãos de acabamento.
Critério de medição de projecto: Superfície medida segundo documentação gráfica de Projecto, com o mesmo critério que o suporte base.
Critério de medição de obra: Medir-se-á a superfície realmente executada segundo especificações de Projecto, com o mesmo critério que o suporte base.

| Código | Un | Descrição | Rendimento | Preço | Importância |
|---|---|---|---|---|---|
| mt27thr020d | l | Detergente alcalino OH "REVETÓN", incolor. (material) | 0.200 | 9.34 | 1.87 |
| mt27pir090ya | l | Tinta plástica Fercoat "REVETÓN", à base de copolímeros acrílicos em dispersão aquosa, dióxido de titânio, pigmentos extendedores seleccionados e pigmentos anticorrosivos, isenta de chumbo e de cromatos, cor branco, acabamento mate, textura lisa, anti-bolor e resistente aos raios UV, para aplicar pistola. (material) | 0.500 | 14.50 | 7.25 |
| mq07ple010bg | Ud | Aluguer diário de cesta elevatória de braço articulado, motor diesel, de 16 m de altura máxima de trabalho, incluindo manutenção e seguro de responsabilidade civil. (equipamento) | 0.012 | 120.60 | 1.45 |
| op00dec010 |  | Soprador. | 1.000 | 0.00 | 0.00 |
| op00tal020 |  | Berbequim com misturador. | 1.000 | 0.00 | 0.00 |
| mo038 | h | Oficial de 1ª pintor. (mão de obra) | 0.183 | 17.19 | 3.15 |
| mo076 | h | Ajudante de pintor. (mão de obra) | 0.183 | 16.81 | 3.08 |
| % | % | Custos directos complementares | 2 % | 16.80 | 0.34 |
|  |  | Custos directos |  |  | 17.14 |
