# Tratamento para igualar a diferença de tonalidades em argamassas monocamada

- Propriedade do ficheiro: CYPE INGENIEROS, S.A.
- Formato: FIEBDC-3/2002
- Moeda: EUR
- Custos indirectos: 3.00 %
- IVA: 23.00 %

## R Revestimentos

### RQ Sistemas monomassa industriais

#### RQY Reparações

**RQY010** m² Tratamento para igualar a diferença de tonalidades em argamassas monocamada.
Tratamento superficial para igualar a diferença de tonalidades em argamassas monocamada, através da aplicação de duas demão de revestimento Cotefilm Ten "REVETÓN", à base de copolímeros acrílicos em dispersão aquosa, pigmentos inorgânicos estáveis, dióxido de titânio e pigmentos extendedores seleccionados, cor branco, acabamento mate, textura lisa, a primeira demão diluída com 20 a 30% de água e a seguinte diluída com 10 a 20% de água, (rendimento: 0,146 l/m² cada demão).
Critérios considerados na determinação do preço da unidade de obra: O preço inclui a protecção dos elementos da envolvente que possam ser afectados durante os trabalhos.
Inclui: Limpeza e preparação da superfície. Aplicação do produto. Limpeza final.
Critério de medição de projecto: Superfície medida segundo documentação gráfica de Projecto.
Critério de medição de obra: Medir-se-á a superfície realmente executada segundo especificações de Projecto.

| Código | Un | Descrição | Rendimento | Preço | Importância |
|---|---|---|---|---|---|
| mt27pir150g | l | Revestimento Cotefilm Ten "REVETÓN", à base de copolímeros acrílicos em dispersão aquosa, pigmentos inorgânicos estáveis, dióxido de titânio e pigmentos extendedores seleccionados, cor branco, acabamento mate, textura lisa, impermeável à água da chuva, permeável ao vapor de água e resistente aos raios UV; para aplicar com trincha, rolo ou pistola. (material) | 0.292 | 11.95 | 3.49 |
| op00tal020 |  | Berbequim com misturador. | 1.000 | 0.00 | 0.00 |
| mo038 | h | Oficial de 1ª pintor. (mão de obra) | 0.178 | 20.78 | 3.70 |
| mo076 | h | Ajudante de pintor. (mão de obra) | 0.178 | 20.28 | 3.61 |
| % | % | Custos directos complementares | 2 % | 10.80 | 0.22 |
|  |  | Custos directos |  |  | 11.02 |
