# Reparação de revestimento de argamassa com fissuras generalizadas e defeitos superficiais, com argamassa acrílica e malha

- Propriedade do ficheiro: CYPE INGENIEROS, S.A.
- Formato: FIEBDC-3/2002
- Moeda: EUR
- Custos indirectos: 3.00 %
- IVA: 23.00 %

## R Revestimentos

### RY Preparações, protecções, reparações e reforços de revestimentos

#### RYY Reparações

**RYY011** m² Reparação de revestimento de argamassa com fissuras generalizadas e defeitos superficiais, com argamassa acrílica e malha.
Reparação de revestimento de argamassa com fissuras generalizadas e defeitos superficiais através da aplicação de uma primeira camada de argamassa sem cimento Masitex Mortero Sin Cemento "REVETÓN", espalhada com palustra, colocação de malha de fibra de vidro, anti-álcalis e aplicação de uma segunda camada da mesma argamassa, até alcançar uma espessura média total de 5 mm, com um rendimento de 10 kg/m², para proceder posteriormente ao seu acabamento final (não incluído neste preço). Inclusive humedecimento prévio do suporte.
Inclui: Humidificação do suporte. Aplicação da primeira camada de argamassa. Colocação da malha. Aplicação da segunda camada de argamassa.
Critério de medição de projecto: Superfície medida segundo documentação gráfica de Projecto.
Critério de medição de obra: Medir-se-á a superfície realmente executada segundo especificações de Projecto.

| Código | Un | Descrição | Rendimento | Preço | Importância |
|---|---|---|---|---|---|
| mt09var030a | m² | Malha de fibra de vidro tecida, com impregnação de PVC, de 10x10 mm de vão de malha, anti-álcalis, de 115 a 125 g/m² e 500 µm de espessura, para armar rebocos tradicionais, emboços e argamassas. (material) | 1.050 | 1.55 | 1.63 |
| mt28mrr010d | kg | Argamassa sem cimento de grande aderência, Masitex Mortero Sin Cemento "REVETÓN", composta por copolímeros acrílicos em dispersão aquosa, cargas minerais e pigmentos minerais seleccionados, para a reparação de fachadas. (material) | 10.000 | 3.63 | 36.30 |
| mo039 | h | Oficial de 1ª rebocador. (mão de obra) | 0.166 | 20.78 | 3.45 |
| mo111 | h | Operário especializado rebocador. (mão de obra) | 0.166 | 20.49 | 3.40 |
| % | % | Custos directos complementares | 2 % | 44.78 | 0.90 |
|  |  | Custos directos |  |  | 45.68 |
