# Esmalte sobre estrutura de aço galvanizado

- Propriedade do ficheiro: CYPE Ingenieros S.A.
- Formato: FIEBDC-3/2016
- Programa: Gerador de preços para construção civil. CYPE Ingenieros, S.A.
- Data: 02/12/2022
- Moeda: EUR
- Custos indirectos: 3 %
- IVA: 23 %

## R Revestimentos

### RN Pinturas em metais

#### RNE Esmaltes

**RNE011** m² Esmalte sobre estrutura de aço galvanizado.
Aplicação manual de duas demãos de esmalte de poliuretano Poliuretano Brillante "REVETÓN", cor branca, acabamento brilhante, (rendimento: 0,077 l/m² cada demão); aplicação prévia de uma demão de primário fosfocromatante de um só componente, Shop Primer "REVETÓN", cor cinzento, acabamento mate (rendimento: 0,057 l/m²), sobre viga formada por peças simples de perfis laminados de aço galvanizado a quente.
Inclui: Preparação e limpeza da superfície suporte. Aplicação de uma demão de primário. Aplicação de duas demãos de acabamento.
Critério de medição de projecto: Superfície medida segundo documentação gráfica de Projecto.
Critério de medição de obra: Medir-se-á a superfície realmente executada segundo especificações de Projecto.

| Código | Un | Descrição | Rendimento | Preço | Importância |
|---|---|---|---|---|---|
| mt27pmr050g | l | Primário fosfocromatante de um só componente, Shop Primer "REVETÓN", cor cinzento, acabamento mate, à base de resinas de polivinil butiral modificado, pigmentos antioxidantes isentos de cromatos, pigmentos extendedores e dissolvente formado à base de uma mistura de hidrocarbonetos, álcoois e dissolvente cetónico, para aplicar com trincha ou pistola sobre superfícies metálicas. (material) | 0.057 | 15.36 | 0.876 |
| mt27eer080ha | l | Esmalte de poliuretano Poliuretano Brillante "REVETÓN", cor branca, acabamento brilhante, à base de resinas acrílicas hidroxiladas, isocianatos alifáticos, pigmentos minerais, pigmentos orgânicos e dissolvente formado à base de uma mistura de hidrocarbonetos e dissolvente cetónico, de muito alta resistência à corrosão, para aplicar com pistola sobre superfícies metálicas. (material) | 0.154 | 20.84 | 3.209 |
| mq07ple010bg | Ud | Aluguer diário de cesta elevatória de braço articulado, motor diesel, de 16 m de altura máxima de trabalho, incluindo manutenção e seguro de responsabilidade civil. (equipamento) | 0.012 | 129.04 | 1.548 |
| mo038 | h | Oficial de 1ª pintor. (mão de obra) | 0.898 | 20.78 | 18.660 |
| mo076 | h | Ajudante de pintor. (mão de obra) | 0.16 | 20.28 | 3.245 |
| % | % | Custos directos complementares | 2 % | 27.538 | 0.551 |
|  |  | Custos directos |  |  | 28.089 |

Resíduos:
- colocação: mt27pmr050g; factor de resíduo 0.03
- colocação: mt27eer080ha; factor de resíduo 0.0275

## Recursos

**mt27pmr050g** l Primário fosfocromatante de um só componente
Dados técnicos: Custo energético 88.829 MJ; Emissão de CO2 3.378 kg; Código LER 17 09 04; Massa do elemento 1.02 kg; Volume 0.00068 m3
Resíduos:
- embalagem: re150104 Embalagens de metal. (componente de resíduo); rendimento 0.064 kg; Código LER 15 01 04; Massa do elemento 1 kg; Volume 0.001667 m3

**mt27eer080ha** l Esmalte de poliuretano Poliuretano Brillante "REVETÓN"
Dados técnicos: Custo energético 49.114 MJ; Emissão de CO2 2.592 kg; Código LER 08 01 11; Massa do elemento 1.1 kg; Volume 0.001222 m3
Resíduos:
- embalagem: re150104 Embalagens de metal; rendimento 0.057 kg
