# Esmalte sobre caixilharia de aço galvanizado ou metal não ferroso

- Propriedade do ficheiro: CYPE Ingenieros S.A.
- Formato: FIEBDC-3/2016
- Programa: Gerador de preços para construção civil. CYPE Ingenieros, S.A.
- Data: 02/12/2022
- Moeda: EUR
- Custos indirectos: 3 %
- IVA: 23 %

## R Revestimentos

### RN Pinturas em metais

#### RNE Esmaltes

**RNE031** m² Esmalte sobre caixilharia de aço galvanizado ou metal não ferroso.
Aplicação manual de duas demãos de esmalte de dois componentes à base de resinas epóxi Esmalte Epoxi Brillante "REVETÓN", cor branca, acabamento mate, (rendimento: 0,133 l/m² cada demão); aplicação prévia de uma demão de primário fosfocromatante de um só componente, Shop Primer "REVETÓN", cor cinzento, acabamento mate (rendimento: 0,057 l/m²), sobre porta interior, cega, de aço galvanizado ou metal não ferroso.
Inclui: Preparação e limpeza da superfície suporte. Aplicação de uma demão de primário. Aplicação de duas demãos de acabamento.
Critério de medição de projecto: Superfície medida segundo documentação gráfica de Projecto, sem descontar aberturas, por ambas as faces, incluindo as guarnições.
Critério de medição de obra: Medir-se-á a superfície realmente executada segundo especificações de Projecto, por ambas as faces, incluindo as guarnições.

| Código | Un | Descrição | Rendimento | Preço | Importância |
|---|---|---|---|---|---|
| mt27pmr050g | l | Primário fosfocromatante de um só componente, Shop Primer "REVETÓN", cor cinzento, acabamento mate, à base de resinas de polivinil butiral modificado, pigmentos antioxidantes isentos de cromatos, pigmentos extendedores e dissolvente formado à base de uma mistura de hidrocarbonetos, álcoois e dissolvente cetónico, para aplicar com trincha ou pistola sobre superfícies metálicas. (material) | 0.057 | 15.36 | 0.876 |
| mt27eer070a | l | Esmalte de dois componentes Esmalte Epoxi Brillante "REVETÓN", cor branca, acabamento mate, à base de resinas epóxi curadas com poliaminas, pigmentos minerais, pigmentos orgânicos e dissolvente formado à base de uma mistura de hidrocarbonetos, álcoois e dissolvente cetónico, de alta resistência à corrosão, para aplicar com rolo ou pistola sobre superfícies metálicas. (material) | 0.266 | 18.29 | 4.865 |
| mo038 | h | Oficial de 1ª pintor. (mão de obra) | 0.687 | 20.78 | 14.276 |
| mo076 | h | Ajudante de pintor. (mão de obra) | 0.137 | 20.28 | 2.778 |
| % | % | Custos directos complementares | 2 % | 22.795 | 0.456 |
|  |  | Custos directos |  |  | 23.251 |

Resíduos:
- colocação: mt27pmr050g; factor de resíduo 0.03
- colocação: mt27eer070a; factor de resíduo 0.0275

## Recursos

**mt27pmr050g** l Primário fosfocromatante de um só componente
Dados técnicos: Custo energético 88.829 MJ; Emissão de CO2 3.378 kg; Código LER 17 09 04; Massa do elemento 1.02 kg; Volume 0.00068 m3
Resíduos:
- embalagem: re150104 Embalagens de metal. (componente de resíduo); rendimento 0.064 kg; Código LER 15 01 04; Massa do elemento 1 kg; Volume 0.001667 m3

**mt27eer070a** l Esmalte de dois componentes Esmalte Epoxi Brillante "REVETÓN"
Dados técnicos: Custo energético 60.591 MJ; Emissão de CO2 3.198 kg; Código LER 08 01 11; Massa do elemento 1.36 kg; Volume 0.001511 m3
Resíduos:
- embalagem: re150104 Embalagens de metal; rendimento 0.057 kg
