# Esmalte sobre tubagem de aço galvanizado

- Propriedade do ficheiro: CYPE Ingenieros S.A.
- Formato: FIEBDC-3/2016
- Programa: Gerador de preços para construção civil. CYPE Ingenieros, S.A.
- Data: 02/12/2022
- Moeda: EUR
- Custos indirectos: 3 %
- IVA: 23 %

## R Revestimentos

### RN Pinturas em metais

#### RNS Tintas especiais

**RNS041** m Esmalte sobre tubagem de aço galvanizado.
Aplicação manual de duas demãos de esmalte de poliuretano Poliuretano Brillante "REVETÓN", cor verde RAL 6032, acabamento brilhante; aplicação prévia de uma demão de primário fosfocromatante de um só componente, Shop Primer "REVETÓN", cor cinzento, acabamento mate, sobre tubagem interior de aço galvanizado de 1" de diâmetro nominal interior.
Inclui: Preparação e limpeza da superfície suporte. Aplicação da demão de primário. Aplicação de duas demãos de acabamento.
Critério de medição de projecto: Comprimento medido segundo documentação gráfica de Projecto.
Critério de medição de obra: Medir-se-á o comprimento realmente executado segundo especificações de Projecto.

| Código | Un | Descrição | Rendimento | Preço | Importância |
|---|---|---|---|---|---|
| mt27pmr050g | l | Primário fosfocromatante de um só componente, Shop Primer "REVETÓN", cor cinzento, acabamento mate, à base de resinas de polivinil butiral modificado, pigmentos antioxidantes isentos de cromatos, pigmentos extendedores e dissolvente formado à base de uma mistura de hidrocarbonetos, álcoois e dissolvente cetónico, para aplicar com trincha ou pistola sobre superfícies metálicas. (material) | 0.006 | 15.36 | 0.092 |
| mt27eer080gb | l | Esmalte de poliuretano Poliuretano Brillante "REVETÓN", cor verde RAL 6032, acabamento brilhante, à base de resinas acrílicas hidroxiladas, isocianatos alifáticos, pigmentos minerais, pigmentos orgânicos e dissolvente formado à base de uma mistura de hidrocarbonetos e dissolvente cetónico, de muito alta resistência à corrosão, para aplicar com pistola sobre superfícies metálicas. (material) | 0.015 | 18.98 | 0.285 |
| mo038 | h | Oficial de 1ª pintor. (mão de obra) | 0.069 | 20.78 | 1.434 |
| mo076 | h | Ajudante de pintor. (mão de obra) | 0.038 | 20.28 | 0.771 |
| % | % | Custos directos complementares | 2 % | 2.582 | 0.052 |
|  |  | Custos directos |  |  | 2.634 |

Resíduos:
- colocação: mt27pmr050g; factor de resíduo 0.03
- colocação: mt27eer080gb; factor de resíduo 0.0275

## Recursos

**mt27pmr050g** l Primário fosfocromatante de um só componente
Dados técnicos: Custo energético 88.829 MJ; Emissão de CO2 3.378 kg; Código LER 17 09 04; Massa do elemento 1.02 kg; Volume 0.00068 m3
Resíduos:
- embalagem: re150104 Embalagens de metal. (componente de resíduo); rendimento 0.064 kg; Código LER 15 01 04; Massa do elemento 1 kg; Volume 0.001667 m3

**mt27eer080gb** l Esmalte de poliuretano Poliuretano Brillante "REVETÓN"
Dados técnicos: Custo energético 49.114 MJ; Emissão de CO2 2.592 kg; Código LER 08 01 11; Massa do elemento 1.1 kg; Volume 0.001222 m3
Resíduos:
- embalagem: re150104 Embalagens de metal; rendimento 0.057 kg
