# Marcação de lugares de garagem

- Propriedade do ficheiro: CYPE Ingenieros S.A.
- Formato: FIEBDC-3/2016
- Programa: Gerador de preços para construção civil. CYPE Ingenieros, S.A.
- Data: 02/12/2022
- Moeda: EUR
- Custos indirectos: 3 %
- IVA: 23 %

## R Revestimentos

### RO Pinturas específicas

#### ROO Garagens

**ROO030** m Marcação de lugares de garagem.
Aplicação manual de duas demãos de tinta plástica Tinta de sinalização "REVETÓN", cor branca, acabamento mate, textura lisa; para marcação de lugares de garagem, com linhas de 5 cm de largura, contínuas ou descontínuas.
Inclui: Preparação da superfície. Execução da marcação.
Critério de medição de projecto: Comprimento medido segundo documentação gráfica de Projecto.
Critério de medição de obra: Medir-se-á o comprimento realmente executado segundo especificações de Projecto.

| Código | Un | Descrição | Rendimento | Preço | Importância |
|---|---|---|---|---|---|
| mt27mvr010a | l | Tinta plástica para exterior, Tinta de sinalização "REVETÓN", à base de resinas acrílicas, dissolvente cetónico e dissolvente formado à base de uma mistura de hidrocarbonetos, cor branca, acabamento mate, textura lisa, de secagem rápida e de alta resistência à abrasão. (material) | 0.029 | 11.91 | 0.345 |
| mt27wav020a | m | Fita adesiva de pintor, de 25 mm de largura. (material) | 2 | 0.1 | 0.200 |
| mo038 | h | Oficial de 1ª pintor. (mão de obra) | 0.057 | 20.78 | 1.184 |
| mo076 | h | Ajudante de pintor. (mão de obra) | 0.057 | 20.28 | 1.156 |
| % | % | Custos directos complementares | 2 % | 2.885 | 0.058 |
|  |  | Custos directos |  |  | 2.943 |

Resíduos:
- colocação: mt27mvr010a; factor de resíduo 0.0275
- colocação: mt27wav020a Fita adesiva de pintor, de 25 mm de largura; factor de resíduo 0.0441176

## Recursos

**mt27mvr010a** l Tinta plástica para exterior
Dados técnicos: Custo energético 26.022 MJ; Emissão de CO2 1.327 kg; Código LER 08 01 11; Massa do elemento 1.38 kg; Volume 0.001533 m3
Resíduos:
- embalagem: re170203 Plástico. (componente de resíduo); rendimento 0.032 kg; Código LER 17 02 03; Massa do elemento 1 kg; Volume 0.001667 m3

**mt27wav020a** m Fita adesiva de pintor, de 25 mm de largura
Dados técnicos: Custo energético 0.002 MJ; Emissão de CO2 0.003 kg; Código LER 20 01 01; Massa do elemento 0.0034 kg; Volume 0.000005 m3
