# Estuque em argamassa à base de cal

- Propriedade do ficheiro: CYPE INGENIEROS, S.A.
- Formato: FIEBDC-3/2002
- Moeda: EUR
- Custos indirectos: 3.00 %
- IVA: 23.00 %

**RUC030** m² Estuque em argamassa à base de cal, Classical Estuco Marmorino "REVETÓN", de cor branca, acabamento mármore, sobre base de argamassa de cal completamente curada e de absorção homogénea (não incluído neste preço).
Formação de estuque mural, através da aplicação com palustra de aço inoxidável de argamassa à base de cal, Classical Estuco Marmorino "REVETÓN", de cor branca, acabamento mármore, sobre base de argamassa de cal completamente curada e de absorção homogénea (não incluída neste preço). Inclusive saturação do suporte com água a baixa pressão e eliminação da água restante com ar-comprimido, formação de juntas, cantos, mestras, arestas, reentrâncias, ombreiras e lintéis e remates nos encontros com paramentos, revestimentos ou outros elementos assentes na sua superfície.
Inclui: Saturação do suporte com água. Eliminação da água restante. Preparação e aplicação da argamassa. Acabamento superficial.
Critério de medição de projecto: Superfície medida segundo documentação gráfica de Projecto, sem deduzir aberturas menores que 4 m² e descontando, nas aberturas de superfície maior de 4 m², o excesso sobre 4 m².
Critério de medição de obra: Medir-se-á a superfície realmente executada segundo especificações de Projecto, descontando, nas aberturas de superfície maior de 4 m², o excesso sobre 4 m².

| Código | Un | Descrição | Rendimento | Preço | Importância |
|---|---|---|---|---|---|
| mt28mrr060i | kg | Argamassa à base de cal, Classical Estuco Marmorino "REVETÓN", de cor branca, composta por cal apagada e repousada, terras coloridas, carbonato cálcico micronizado, pó de mármore e aditivos especiais, permeável ao vapor de água, anti-caruncho e anti-verdete, com resistência aos raios UV e aos álcalis, para aplicar sobre suportes exteriores, para estuques de acabamento fino. (material) | 1.000 | 9.59 | 9.59 |
| mo039 | h | Oficial de 1ª rebocador. (mão de obra) | 0.352 | 18.85 | 6.64 |
| mo079 | h | Ajudante de rebocador. (mão de obra) | 0.176 | 18.40 | 3.24 |
| % | % | Custos directos complementares | 2 % | 19.47 | 0.39 |
|  |  | Custos directos |  |  | 19.86 |
