# Limpeza de paramento de fachada

- Propriedade do ficheiro: CYPE Ingenieros S.A.
- Formato: FIEBDC-3/2016
- Programa: Gerador de preços para construção civil. CYPE Ingenieros, S.A.
- Data: 02/12/2022
- Moeda: EUR
- Custos indirectos: 3 %
- IVA: 23 %

## R Revestimentos

### RY Preparações, protecções, reparações e reforços de revestimentos

#### RYP Preparações

**RYP010** m² Limpeza de paramento de fachada.
Limpeza manual de paramento de fachada com presença de manchas de bolor ou humidade através da aplicação de detergente alcalino OH "REVETÓN", com um rendimento de 0,2 l/m² e enxaguamento posterior da superfície com água limpa abundante até eliminar os resíduos do produto aplicado.
Inclui: Protecção dos elementos da envolvente que possam ser afectados durante os trabalhos. Execução das operações de limpeza. Recolha e eliminação da água de limpeza. Remoção e acumulação dos restos gerados. Carga dos restos gerados para camião ou contendor.
Critério de medição de projecto: Superfície medida segundo documentação gráfica de Projecto.
Critério de medição de obra: Medir-se-á a superfície realmente executada segundo especificações de Projecto.

| Código | Un | Descrição | Rendimento | Preço | Importância |
|---|---|---|---|---|---|
| mt27thr020d | l | Detergente alcalino OH "REVETÓN", incolor. (material) | 0.2 | 9.72 | 1.944 |
| mt08aaa010a | m³ | Água. (material) | 0.001 | 1.5 | 0.002 |
| mo039 | h | Oficial de 1ª rebocador. (mão de obra) | 0.055 | 20.78 | 1.143 |
| mo111 | h | Operário especializado rebocador. (mão de obra) | 0.055 | 20.49 | 1.127 |
| % | % | Custos directos complementares | 2 % | 4.216 | 0.084 |
|  |  | Custos directos |  |  | 4.300 |

## Recursos

**mt08aaa010a** m³ Água
Dados técnicos: Custo energético 60.000 MJ; Emissão de CO2 30.000 kg
