# Reparação de revestimento de argamassa com defeitos superficiais, com argamassa acrílica

- Propriedade do ficheiro: CYPE Ingenieros S.A.
- Formato: FIEBDC-3/2016
- Programa: Gerador de preços para construção civil. CYPE Ingenieros, S.A.
- Data: 02/12/2022
- Moeda: EUR
- Custos indirectos: 3 %
- IVA: 23 %

## R Revestimentos

### RY Preparações, protecções, reparações e reforços de revestimentos

#### RYY Reparações

**RYY010** m² Reparação de revestimento de argamassa com defeitos superficiais, com argamassa acrílica.
Reparação de revestimento de argamassa com defeitos superficiais através da aplicação de camada de argamassa sem cimento Masitex Mortero Sin Cemento "REVETÓN", espalhada com palustra, de 2 mm de espessura média, com um rendimento de 4 kg/m², para proceder posteriormente ao seu acabamento final (não incluído neste preço). Inclusive humedecimento prévio do suporte.
Inclui: Humidificação do suporte. Aplicação da camada de argamassa.
Critério de medição de projecto: Superfície medida segundo documentação gráfica de Projecto.
Critério de medição de obra: Medir-se-á a superfície realmente executada segundo especificações de Projecto.

| Código | Un | Descrição | Rendimento | Preço | Importância |
|---|---|---|---|---|---|
| mt28mrr010d | kg | Argamassa sem cimento de grande aderência, Masitex Mortero Sin Cemento "REVETÓN", composta por copolímeros acrílicos em dispersão aquosa, cargas minerais e pigmentos minerais seleccionados, para a reparação de fachadas. (material) | 4 | 3.63 | 14.520 |
| mo039 | h | Oficial de 1ª rebocador. (mão de obra) | 0.11 | 20.78 | 2.286 |
| mo111 | h | Operário especializado rebocador. (mão de obra) | 0.11 | 20.49 | 2.254 |
| % | % | Custos directos complementares | 2 % | 19.060 | 0.381 |
|  |  | Custos directos |  |  | 19.441 |

Resíduos:
- colocação: mt28mrr010d; factor de resíduo 0.051945

## Recursos

**mt28mrr010d** kg Argamassa sem cimento de grande aderência
Dados técnicos: Custo energético 2.251 MJ; Emissão de CO2 0.184 kg; Código LER 17 09 04; Massa do elemento 1 kg; Volume 0.000667 m3
Resíduos:
- embalagem: re170203 Plástico. (componente de resíduo); rendimento 0.003 kg; Código LER 17 02 03; Massa do elemento 1 kg; Volume 0.001667 m3
