# Reparação de revestimento de argamassa com fissuras generalizadas e defeitos superficiais, com argamassa acrílica e malha

- Propriedade do ficheiro: CYPE Ingenieros S.A.
- Formato: FIEBDC-3/2016
- Programa: Gerador de preços para construção civil. CYPE Ingenieros, S.A.
- Data: 02/12/2022
- Moeda: EUR
- Custos indirectos: 3 %
- IVA: 23 %

## R Revestimentos

### RY Preparações, protecções, reparações e reforços de revestimentos

#### RYY Reparações

**RYY011** m² Reparação de revestimento de argamassa com fissuras generalizadas e defeitos superficiais, com argamassa acrílica e malha.
Reparação de revestimento de argamassa com fissuras generalizadas e defeitos superficiais através da aplicação de uma primeira camada de argamassa sem cimento Masitex Mortero Sin Cemento "REVETÓN", espalhada com palustra, colocação de malha de fibra de vidro, anti-álcalis e aplicação de uma segunda camada da mesma argamassa, até alcançar uma espessura média total de 5 mm, com um rendimento de 10 kg/m², para proceder posteriormente ao seu acabamento final (não incluído neste preço). Inclusive humedecimento prévio do suporte.
Inclui: Humidificação do suporte. Aplicação da primeira camada de argamassa. Colocação da malha. Aplicação da segunda camada de argamassa.
Critério de medição de projecto: Superfície medida segundo documentação gráfica de Projecto.
Critério de medição de obra: Medir-se-á a superfície realmente executada segundo especificações de Projecto.

| Código | Un | Descrição | Rendimento | Preço | Importância |
|---|---|---|---|---|---|
| mt09var030a | m² | Malha de fibra de vidro tecida, com impregnação de PVC, de 10x10 mm de vão de malha, anti-álcalis, de 115 a 125 g/m² e 500 µm de espessura, para armar rebocos tradicionais, emboços e argamassas. (material) | 1.05 | 1.55 | 1.628 |
| mt28mrr010d | kg | Argamassa sem cimento de grande aderência, Masitex Mortero Sin Cemento "REVETÓN", composta por copolímeros acrílicos em dispersão aquosa, cargas minerais e pigmentos minerais seleccionados, para a reparação de fachadas. (material) | 10 | 3.63 | 36.300 |
| mo039 | h | Oficial de 1ª rebocador. (mão de obra) | 0.166 | 20.78 | 3.449 |
| mo111 | h | Operário especializado rebocador. (mão de obra) | 0.166 | 20.49 | 3.401 |
| % | % | Custos directos complementares | 2 % | 44.778 | 0.896 |
|  |  | Custos directos |  |  | 45.674 |

Resíduos:
- colocação: mt09var030a; factor de resíduo 0.055
- colocação: mt28mrr010d; factor de resíduo 0.051945

## Recursos

**mt09var030a** m² Malha de fibra de vidro tecida
Dados técnicos: Custo energético 10.710 MJ; Emissão de CO2 0.527 kg; Código LER 17 02 03; Massa do elemento 0.12 kg; Volume 0.0002 m3
Resíduos:
- embalagem: re170203 Plástico. (componente de resíduo); rendimento 0.024 kg; Código LER 17 02 03; Massa do elemento 1 kg; Volume 0.001667 m3

**mt28mrr010d** kg Argamassa sem cimento de grande aderência
Dados técnicos: Custo energético 2.251 MJ; Emissão de CO2 0.184 kg; Código LER 17 09 04; Massa do elemento 1 kg; Volume 0.000667 m3
Resíduos:
- embalagem: re170203 Plástico; rendimento 0.003 kg
