# Reabilitação de revestimento exterior de fachada de chapa metálica

- Propriedade do ficheiro: CYPE Ingenieros S.A.
- Formato: FIEBDC-3/2016
- Programa: Gerador de preços para construção civil. CYPE Ingenieros, S.A.
- Data: 02/12/2022
- Moeda: EUR
- Custos indirectos: 3 %
- IVA: 23 %

## R Revestimentos

### RY Preparações, protecções, reparações e reforços de revestimentos

#### RYY Reparações

**RYY070** m² Reabilitação de revestimento exterior de fachada de chapa metálica.
Reabilitação de revestimento exterior de fachada de chapa metálica, através da aplicação de duas demão de revestimento elástico anticorrosivo à base de copolímeros acrílicos em dispersão aquosa Fercoat "REVETÓN", cor branco, acabamento mate, textura lisa, (rendimento: 0,25 l/m² cada demão). Inclusive detergente alcalino OH "REVETÓN", para eliminar os restos de sujidade.
Inclui: Preparação e limpeza do suporte. Aplicação de duas demãos de acabamento.
Critério de medição de projecto: Superfície resultante do desenvolvimento das chapas metálicas que compõem o revestimento exterior de fachada, segundo documentação gráfica de Projecto.
Critério de medição de obra: Medir-se-á a superfície realmente executada segundo especificações de Projecto, resultante do desenvolvimento das chapas metálicas que compõem o revestimento exterior de fachada.

| Código | Un | Descrição | Rendimento | Preço | Importância |
|---|---|---|---|---|---|
| mt27thr020d | l | Detergente alcalino OH "REVETÓN", incolor. (material) | 0.25 | 9.72 | 2.430 |
| mt27pir090ya | l | Revestimento elástico anticorrosivo Fercoat "REVETÓN", cor branco, acabamento mate, textura lisa, à base de copolímeros acrílicos em dispersão aquosa, dióxido de titânio, pigmentos extendedores seleccionados e pigmentos anticorrosivos, isenta de chumbo e de cromatos, anti-caruncho e anti-verdete, auto-limpável e com resistência aos raios UV, para aplicar com pistola. (material) | 0.5 | 14.5 | 7.250 |
| mq08lch020c | h | Equipamento de jacto de água à pressão, com adaptador para lança de água. (equipamento) | 0.227 | 6.06 | 1.376 |
| mq07ple010bg | Ud | Aluguer diário de cesta elevatória de braço articulado, motor diesel, de 16 m de altura máxima de trabalho, incluindo manutenção e seguro de responsabilidade civil. (equipamento) | 0.012 | 129.04 | 1.548 |
| mo038 | h | Oficial de 1ª pintor. (mão de obra) | 0.68 | 20.78 | 14.130 |
| mo076 | h | Ajudante de pintor. (mão de obra) | 0.68 | 20.28 | 13.790 |
| % | % | Custos directos complementares | 2 % | 40.524 | 0.810 |
|  |  | Custos directos |  |  | 41.334 |

Resíduos:
- colocação: mt27pir090ya; factor de resíduo 0.0275

## Recursos

**mt27pir090ya** l Revestimento elástico anticorrosivo Fercoat "REVETÓN"
Dados técnicos: Custo energético 24.693 MJ; Emissão de CO2 1.259 kg; Código LER 08 01 11; Massa do elemento 1.3 kg; Volume 0.001444 m3
Resíduos:
- embalagem: re170203 Plástico. (componente de resíduo); rendimento 0.032 kg; Código LER 17 02 03; Massa do elemento 1 kg; Volume 0.001667 m3
